# Hortanbau Grundschule Wormstedt
Angebotsaufforderung (GAEB DA XML 3.1, DA83)
Projekt: 2044-00
Währung: EUR
Auftraggeber: Landratsamt Weimarer Land, Bahnhofstraße 28, 99510 Apolda
Erstellt mit: GXML Toolbox V3.3 R20230829, iTWO_64 V24.0.563, 02.03.2026

## Baubeschreibung
Der Kreis Weimarer Land beabsichtigt, die Staatliche Grundschule in Wormstedt um einen
dreigeschossigen Hortanbau zu erweitern.
Unabhängig vom geplanten Anbau des Hortgebäudes wird im Vorfeld in der Grundschule
Wormstedt die Heizungs- und Trinkwasserversorgung erneuert. Derzeit erfolgt die Wärmeversorgung des gesamten Grundstücks über eine Ölheizanlage in einem separaten Heizhaus.
Zukünftig soll die bestehende Heizungsanlage durch ein hybrides System aus Gasbrennwerttechnik und Wärmepumpe ersetzt und in der Grundschule untergebracht werden. Mit der Um-
setzung dieser Maßnahme wird das bisherige Heizhaus zurückgebaut.

Beschreibung Bestand

Die staatliche Grundschule in Wormstedt, Ortsteil in Bad Sulza, ist ein Komplex aus drei aneinandergereihten Gebäuden: Haus 1, Haus 2 und das Heizhaus. Der Komplex erstreckt sich
auf den Flurstücken 53/10 und 53/13. Alle drei Gebäude haben einen separaten Eingang und
sind im Kellergeschoss miteinander verbunden. Das Haus 1, aus dem Jahre 1958, hat ein
souterrainartiges Kellergeschoss, ein Erdgeschoss und Dachgeschoss. Das Haus 2 aus dem
Jahre 1972 ist ein kompakter Baukörper mit Kellergeschoss, Erdgeschoss und 2 Obergeschossen. Im Zuge der Maßnahme wird an das Haus 2 (Standort Heizhaus) angebaut. Im
Haus 2 ist jeweils an den Giebelseiten ein Treppenhaus vorhanden. Im Norden befindet sich
der Schulhof mit Spielfläche, über den der Zugang erfolgt. Im Süden befinden sich auf dem
Flurstück 53/14 Stellplätze sowie eine private Garage.

Beschreibung der geplanten Baumaßnahmen

Für den dreigeschossigen Anbau sind sowohl im Schulgebäude als auch innerhalb der Au-
ßenanlagen Baumaßnahmen erforderlich. Diese werden im Folgenden dargelegt.

Neubau Hortanbau

Gebäudebeschreibung
Der geplante massive Hortanbau soll an der östlichen Giebelseite der Grundschule in Wormstedt entstehen, wo sich derzeit das Heizhaus befindet. Das Gebäude wird dreigeschossig ausgeführt und gliedert sich in ein Erdgeschoss und zwei Obergeschosse. Mit einer Höhe von
11,28 m (Fertigfußboden oberstes Geschoss über der Geländeoberfläche im Mittel bei 6,98m)
ist das Gebäude gemäß § 2 Abs. 3 der Thüringer Bauordnung (ThürBO) der Gebäudeklasse 3
zuzuordnen. Das Erdgeschoss umfasst eine Bruttogrundfläche von ca. 298,00m² und die
Obergeschosse umfassen jeweils ca. 192,00m². Die Geschosse sind über das Bestandstreppenhaus in der Grundschule und einen Aufzug im Neubau barrierefrei miteinander verbunden.

Für die Verbindung werden in die bestehende Wand in jedem Geschoss Türöffnungen mit
Glaselementen integriert. Ab dem 2. Obergeschoss wird der bestehende Schornstein zurückgebaut, um die Errichtung eines zweiten, unabhängigen Rettungsweges zu ermöglichen. In
diesem Zusammenhang wird das Treppenhaus durch eine Trennwand vom Flur abgetrennt.
Flur und Treppenhaus im Bestand werden im Rahmen der Baumaßnahmen überarbeitet, erhalten einen neuen Anstrich und werden baulich an den Neubau angepasst. Im Erdgeschoss
erfolgt der Übergang von Hort und Grundschule ebenerdig. In den oberen Geschossen ergibt
sich ein Höhenversatz, da die Horträume eine durchgängige lichte Raumhöhe von 2,80m erhalten. Dieser Höhenversatz wird jeweils im Flur des Neubaus über den Aufzug und über eine
kleine Treppe überwunden.
Im Erdgeschoss befindet sich ein großzügiger, multifunktional nutzbarer Raum mit integrierter
Kinderküche. Dieser öffnet sich nach Süden zu einer Sonnenterrasse. Die Süd- und Ostfassade ist hier als Pfosten-Riegel-Konstruktion mit innenliegenden runden Stützen ausgeführt.
Zudem sind im Erdgeschoss Sanitärräume für Mädchen und Jungen sowie ein barrierefreier
Sanitärbereich untergebracht. Direkt am Flur liegt ein Kopierraum, ein Büro befindet sich am Haupteingang.
In den Obergeschossen gibt es jeweils einen Verbindungsflur und zwei Horträume. Der Flur ist
großzügig nach Süden mit einer Pfosten-Riegel-Fassade und zum Norden hin mit Fensterelementen verglast und beinhaltet eine Leseecke. Jeder Hortraum erhält ein Waschbecken. Die
Türen zu den Horträumen erhalten ein Element mit satinierter Verglasung, um mehr Durchlässigkeit und Licht zu generieren. Den oberen Abschluss bildet ein massives Flachdach.

Zugänge und Außenanlagen
Das Grundstück für den geplanten Hortanbau umfasst die Flurstücke 53/13, 53/14 und 53/11.
Das zukünftige Hortgebäude erhält zwei Zugänge im Erdgeschoss. Der Haupteingang liegt,
anstelle des aktuellen Windfangs, auf der Seite des bestehenden Schulhofs und erhält ein
massives Vordach mit extensiver Begrünung. Von Süden ist der Hort barrierefrei über eine
Rampe oder alternativ über eine Treppe erreichbar. Dieser Eingang erhält ein freitragendes
Vordach. Im ersten Obergeschoss entsteht auf der Nordseite eine Terrasse, die über eine
Außentreppenanlage mit Blocksitzstufen direkt an die Spielfläche angebunden wird.

Fassade
Das Erdgeschoss des Neubaus erhält neben der Pfosten-Riegel-Fassade ein Wärmedämmverbundsystem. Die oberen Geschosse werden mit einer vorgehängten Fassade mit Faserzementplatten ausgeführt. Die Belichtung der Räume erfolgt über die Nord-, Süd und Ostseite.
In den Obergeschossen ist zwischen den Fenstern eine gestalterisch abgesetzte Fläche in
einer anderen Oberfläche oder Farbe vorgesehen, sodass sich gemeinsam mit den Fenstern
ein durchlaufendes Fensterband ergibt. Es ist ein sommerlicher Wärmeschutz in Form von
elektronisch bedienbaren Markisen vorgesehen. Diese werden in verschiedenen Farbtönen
gestaltet, die sich am Farbkonzept des Bestandes orientieren. Die zurückhaltende Fassadengestaltung erhält durch Fenster und Markisen eine dezente farbliche Akzentuierung. Die Fenster werden als dreifach verglaste Aluminiumelemente mit einer zur Fassade passenden Farbgebung ausgeführt. Zusätzlich ist in den Horträumen ein innenliegender Blendschutz vorgesehen.

Abbruchmaßnahmen

Für die geplante Maßnahme müssen folgende Gebäude/-teile abgebrochen werden.
• Das Heizhaus und die Garage (Flurstück 53/14) für den neuen Standort
• Rückbau des Windfangs am Bestandsgebäude für den neuen Zugang
• Rückbau Stützmauer und Pflanzensteine im nordöstlichen Bereich mit anschließender
Wiederherstellung/Neugestaltung
• Wanddurchbrüche zum Bestand und teilweise Rückbau Schornstein

Das vorliegende Leistungsverzeichnis umfasst folgende Leistungen:
Gerüstarbeiten am Hortanbau zur Durchführung der Fassaden- und Dacharbeiten,
teilweise Gerüststellung im Übergangsbereich zum Bestandsgebäude.

Ausführungsfristen siehe Besondere Vertragsbedingungen.

Das mehrfache Anrücken auf die Baustelle für ggf. erforderliche Änderungen am Gerüst (bspw. Entfernen des Seitenschutzes nach Baufortschritt) ist einzukalkulieren.
Zudem ist einzukalkulieren, dass z.T. zeitgleiche Tätigkeiten in den Bereichen durchzuführen sind.

Die Arbeiten erfolgen am und im Bestandsgebäude. Es ist zu beachten, dass im angrenzenden Bereich der reguläre Schulbetrieb fortgeführt wird. Der Schulbetrieb darf durch die Baumaßnahme keinesfalls beeinträchtigt werden. Lärmintensive Arbeiten sind während der Unterrichtszeit zu vermeiden. Diese Tätigkeiten sind möglichst in die Nachmittagsstunden zu verschieben.

Auf dem Schulgelände werden die entsprechenden Baustellen- und Lagerbereiche von den schulisch genutzten Freiflächen abgetrennt. Eine entsprechende Abstimmung / Einweisung dazu erfolgt vor Baubeginn mit der Bauüberwachung.

## Vorbemerkungen
1.1 Baustelleneinrichtung
Die nachfolgend aufgeführten Punkte haben grundsätzlich Gültigkeit, sofern in der Leistungsbeschreibung der einzelnen Positionen nichts anderes beschrieben ist.

Die Baustelleneinrichtungsfläche wird dem AN durch die örtliche Bauleitung zugewiesen.

Materiallager und Stellflächen z. B. Container sind entsprechend den Erfordernissen des Bauablaufes auf Anweisung der Bauleitung kostenfrei umzusetzen.
Vom Auftraggeber zur Verfügung gestellte Flächen für Baustelleneinrichtung des Auftragnehmers müssen, sofern nicht anders vereinbart ist, vom Auftragnehmer in den Zustand vor Nutzungsbeginn gebracht werden.

Bei der Durchführung aller Bauarbeiten ist das Gesetz zum Schutz vor schädlichen Umwelteinwirkungen durch Luftverunreinigungen, Geräusche, Erschütterungen und ähnliche Vorgänge zu beachten und einzuhalten ( Bundesimmissionsschutzgesetz ).

Bäume, Pflanzenbestände und Vegetationsflächen sind während der Durchführung der Baumaßnahme zu schützen. Hierbei sind die Vorschriften der RAS-LG 4 in Verbindung mit der DIN 18920 zu beachten.

1.1.1 Baustrom
Durch das ELT- Gewerk wird ein zentraler Baustromverteiler im UG aufgestellt, von dort ausgehend werden je Etage an zentraler Stelle Etagenverteiler errichtet. Die Verteiler sind während der Bauzeit durch den AN mit nutzbar.

Die Baustellenbeleuchtung wird durch die Elektrofirma in allen Fluren und Treppenhäusern errichtet. Für eine ausreichende Beleuchtung in einzelnen Räumen bzw. am Arbeitsplatz des AN ist jedes Gewerk eigenständig verantwortlich.

1.1.2 Bauwasser
Der Bauwasseranschluss ist durch den AN herzustellen. Der Anschluss ist durch den AN sowie durch alle anderen Gewerke mit zu nutzen. Der Bauwasseranschluss muss für die Versorgung des gesamten Baustellenbetriebes zur Verfügung stehen.

1.1.3 Kosten des Verbrauchs (Strom, Wasser)
Die Kosten des Verbrauchs für Strom und Wasser und die Nutzung der sanitären Anlagen sowie die Kosten für die Einrichtung der Entnahmestellen werden entsprechend den besonderen Vertragsbedingungen als prozentuale Umlage abgerechnet.

Hinweis
Unvorhersehbare und geplante (wird dann rechtzeitig gemeldet) Unterbrechung der Strom- und Wasserversorgung während der Arbeitszeit berechtigen den Auftragnehmer nicht zu Regressforderungen.

1.2 Rüstungen und Hebezeuge
Erforderliche Rüstungen und Hebezeuge, welche für die in diesem Leistungsverzeichnis ausgeschriebenen Leistungen notwendig werden, sind Nebenleistungen des AN und werden nicht gesondert vergütet, außer diese sind in einer sep. LV-Position beschrieben.

1.3 Baureinigung/Bauschuttentsorgung
Baufeld, Baustelleneinrichtung und Arbeitsplätze sind in einem sauberen Zustand zu halten.
Die durch den Baustellenverkehr benutzten Straßen, Wege und sonstigen öffentlichen Verkehrsflächen sind während der Baumaßnahme in einem sauberen Zustand zu halten und nach Abschluss der Baumaßnahme in den vorgefundenen Zustand zu versetzen. Die Einschränkungen und Behinderungen des öffentlichen Verkehrs außerhalb des Baufeldes sind auf ein Minimum zu beschränken.

Abfälle sind anfallender Bauschutt und alle von der Eigenarbeit des Auftragnehmers herrührende und nicht mehr verwendbare Baustoffe, Material, Hilfs- und Reststoffe. Diese sind täglich von der Baustelle zu beseitigen. Kommt der Auftragnehmer dieser Forderung nicht nach, hat der Auftraggeber das Recht nach Vorankündigung ohne weitere Fristsetzung die Abfallbeseitigung zu Lasten des Auftragnehmers von Dritten durchführen zu lassen. Zwischenlagerung hat in vom AN zu stellenden Containern zu erfolgen.

Die ordnungsgemäße Entsorgung ist durch Führung der gesetzlichen Abfallbegleitscheine nachzuweisen.

1.4 Informationspflicht
Der Auftragnehmer hat sich vor Ausführung von Arbeiten auf der Baustelle über die Lage von Leitungen, Kabeln, Schächten und Kanälen beim Auftraggeber und bei den Ver- und Entsorgungsanlagen zuständigen Trägern anhand der Bestandpläne und der dazu bestehenden Anweisungen zu unterrichten.

Auf den Schutz der vorhandenen Kabel und Leitungen ist besonderer Wert zu legen und den entsprechenden Hinweisen und Merkblättern der Versorger unbedingt Folge zu leisten.
Durch den AN verursachte Schäden sind von ihm zu seinen Lasten zu beheben.

2. Vertragsbedingungen
Dem Angebot liegen folgende Vertragsbedingungen, Vorschriften und Richtlinien in jeweils
neuester Fassung und mit allen Nachträgen zu Grunde. (Sie gelten bei Widersprüchen nacheinander) :
- die Vorbemerkungen des Leistungsverzeichnisses / das Leistungsverzeichnis
- die Besonderen Vertragsbedingungen (BVB)
- die Zusätzlichen Vertragsbedingungen (ZVB)
- die Zusätzlichen Technischen Vertragsbedingungen (ZTV)
- die VOB Teil C
- die VOB Teil B
- das Bürgerliche Gesetzbuch (BGB)
- die Hersteller- Richtlinien
- die Vorschriften der Bauberufs-Genossenschaft und die Unfallverhütungsvorschriften (UVV), die Baustellen-VO, die GUV-Vorschriften, die Vorschriften des Gewerbeaufsichtsamtes.
- die Fremdfirmenrichtlinie des Unstrut- Hainich- Kreis

3. Einheitspreise / Kalkulation
Die nachfolgend aufgeführten Punkte haben grundsätzlich Gültigkeit, sofern in der Leistungsbeschreibung der einzelnen Positionen nichts anderes beschrieben ist.

Alle Leistungen sollen in betriebsfertiger, entsprechend der Nutzung geeigneter Ausführung kalkuliert werden, einschl. aller Materialien, Lieferungen, Transporte, Lagerkosten, Kleinteile, Baustelleneinrichtung, Maschinen, Geräte, Werkzeuge in ausreichender Anzahl und Größe, einschließlich aller weiteren Nebenleistungen, für eine termingerechte Durchführung der Arbeiten.

4. Ausführung
Die Arbeiten sind mit den übrigen Gewerken in Zusammenarbeit mit der Bauleitung des AG abzustimmen, um einen kontinuierlichen Arbeitsablauf zu gewährleisten. Die Koordination der Arbeiten findet bei der wöchentlich stattfindenden Bauberatung durch Bauleitung und Auftraggeber statt.

Der AN hat arbeitstäglich Bautageberichte zu führen und diese dem Auftraggeber wöchentlich zu übergeben.

Der AN hat über den von ihm vorgesehenen Bauablauf einen detaillierten Bauzeitenplan zu erstellen. Dieser ist mit dem AG abzustimmen und bedarf seiner Zustimmung und Genehmigung.
Abweichungen von diesem genehmigten Bauzeitenplan sind nur mit Zustimmung des AG möglich.

Die Koordination des Bauablaufes bleibt dem AN überlassen. Die Durchführung der Arbeiten ist innerhalb der vertraglich festgelegten Ausführungsfristen und Teilfristen sicherzustellen. Mehrkosten, die aus einer selbst verschuldeten Überschreitung der Bauzeit resultieren, werden nicht erstattet.

Durch den AN ist ein mehrmaliges Anrücken auf die Baustelle einzukalkulieren.

Während der Bauphase sind die Immissionsschutzwerte der TA Lärm vom 26. August 1998 (GMBI. Nr 26/1998 S. 503) entsprechend Gebietseinstufung einzuhalten. Dabei gilt als Nachtzeit entsprechend den Bestimmungen der Allgemeinen Verwaltungsvorschrift zum Schutz gegen Baulärm - Geräuschimmission - vom 19. August 1970 ( Beilage zum Bundesanzeiger Nr. 160 vom 1. September 1970 ) die Zeit von 20.00 Uhr bis 7.00 Uhr.

Der ausführende Baubetrieb wird auf die Einhaltung der gesetzlichen Meldepflicht im Falle unerwartet freigelegter Funde oder Befunde hingewiesen. Nach § 9 (3) des Denkmalschutzgesetzes des Landes Sachsen-Anhalt ( DenkmSchG LSA ) sind Funde und Befunde mit den Merkmalen eines Kulturdenkmales bis zum Ablauf einer Woche nach der Anzeige unverändert zu lassen.

5. Abrechnungsbestimmungen
Die Ermittlung der Leistung erfolgt nach einem vom AN anzufertigenden Baustellen-Aufmaß.

Zu jedem Aufmaßblatt sind zeitgleich übersichtliche und nachvollziehbare Aufmaßskizzen in Form von Grundrissen, Schnitten, Abwicklungen einzureichen, die die auf dem Aufmaßblatt genannten ausgeführten Leistungen in ihrer Lage im Bauwerk zeigen.
Abzurechnende Bauteile sind farbig anzulegen und durchlaufend zu nummerieren. Die Nummerierung muss sich auf den Aufmaßblättern wieder finden. Die Nennung der Leistungsposition sowie die Nummer des zugehörigen Aufmaßblattes haben auf jeder Aufmaßskizze zu erfolgen.

Insbesondere Leistungen, die bei Weiterführung der Arbeiten nicht mehr oder nur schwer feststellbar sind, sind aufzumessen und zur Prüfung einzureichen. Es ist ein zeitnahes Aufmaß einzureichen.
Es wird auf die Pflicht des AN hingewiesen, die erbrachten Leistungen nachzuweisen.

Gemeinsame Aufmaße sind bei Bedarf mit der Bauleitung des Auftraggebers rechtzeitig zu vereinbaren.

6. Güteüberwachung
Der AN hat dem AG den Nachweis der Überwachung (Güteüberwachung) der zu liefernden Stoffe und Bauteile entsprechend den zutreffenden DIN-Normen zu erbringen.

Sämtliche zur Anwendung kommende Baustoffe sind vom AN zu beschaffen, soweit in den Positionen des LV nicht andere Angaben gemacht werden. Vor dem Einsatz der Baustoffe und -teile sind erforderliche Eignungs- und Gütenachweise, den jeweiligen DIN bzw. technischen Vorschriften entsprechend, dem Auftraggeber vorzulegen.

7. Besondere Anforderungen
Die Anforderungen an die Oberflächen sämtlicher Bauteile sind entsprechend DIN 18202 - Toleranzen im Hochbau - Bauwerke, Tabelle 3, Ebenheitstoleranzen, Zeile 6 herzustellen.

8. Sicherungsmaßnahmen, Vermessungsleistungen
Die Sicherung von Vermessungs-Punkten obliegt dem AN.
Der AN hat sämtliche Bauteile und Öffnungen einzumessen.

9. Vom Auftragnehmer zu beschaffende/zu erstellende Ausführungsunterlagen
- Bauzeitenplan (digital) - (spätestens 1 Woche nach Baubeginn) zur Abstimmung mit
  dem AG

10. Ergänzungen

10.1 Abnahme
Für alle wesentlichen ausgeführten Arbeiten, deren Qualität bei der Schlussabnahme nicht mehr erkennbar ist, sind Zwischenabnahmen vom AN zu beantragen. Erst nach Überprüfung der Maßhaltigkeit und der Güte der einzelnen Leistungen dürfen die darüber liegenden Bauteile ausgeführt werden. Die Zwischenabnahmen werden Gegenstand der Schlussabnahme. Werden einzelne Bauteile nach der Zwischenabnahme nicht an andere Unternehmer übergeben, so obliegt dem AN die Schutzpflicht der ausgeführten Leistungen auch nach der durchgeführten Zwischenabnahme.

10.2 Nachtragsangebote
Nachtragsangebote sind vor Ausführung, auf Verlangen einschließlich einer offenen Kalkulation beim AG zur Bestätigung einzureichen und werden unterschriftlich zum Vertragsbestandteil erklärt. Erst dann kann die Ausführung erfolgen.

## Los 03: Gerüstarbeiten
Datum: 02.03.2026

### Bereich 1 Gerüstarbeiten

#### Abschnitt 1.1 Baustelleneinrichtung

**1.1.10 Baustelle einrichten vorhalten**
*** Pauschalposition
Geräte, Werkzeuge und sonstige Betriebsmittel, die zur
vertragsgemäßen Durchführung der Bauleistungen erforderlich sind, auf die Baustelle bringen, bereitstellen und betriebsfertig aufstellen einschl. der
dafür notwendigen Arbeiten.
Kosten für Vorhalten, Unterhalten und Betreiben der
Geräte, Anlagen und Einrichtungen einschl. Mieten,
Pacht, Gebühren und dgl. werden nicht mit dieser Pauschale, sondern mit den Einheitspreisen der betreffenden Teilleistungen vergütet.
Menge: 1,000 psch

**1.1.20 Baustelle räumen**
*** Pauschalposition
Baustelle von allen Geräten, Anlagen, Einrichtungen
und dgl. räumen und entsorgen.
Benutzte Flächen und Wege entsprechend dem ursprünglichen Zustand unter Wahrung der landschaftspflegerischen Belange ordnungsgemäß herrichten. Verunreinigungen beseitigen und entsorgen.
Menge: 1,000 psch

#### Abschnitt 1.2 Gerüstarbeiten

*Hinweis: Vorbemerkungen für Gerüstarbeiten*
Mitgeltende Normen und Regeln

Es gelten jeweils die Normen und Regeln in der zum Vertragsschluss gültigen Fassung einschließlich der Änderungen, Berichtigungen und Beiblätter.
Soweit in der Leistungsbeschreibung auf  Technische Spezifikationen, z.B. nationale Normen, mit denen Europäische Normen umgesetzt werden, europäische technische Zulassungen, gemeinsame technische Spezifikationen, internationale Normen, Bezug genommen wird, werden auch
ohne den ausdrücklichen Zusatz: oder gleichwertig, immer gleichwertige Technische Spezifikationen in Bezug genommen.
- DIN 685 Normenreihe: Geprüfte Rundstahlketten
- DIN EN 13374 Temporäre Seitenschutzsysteme - Produktfestlegungen und Prüfverfahren
- DIN EN 13377 Industriell gefertigte Schalungsträger aus Holz -
Anforderungen, Klassifizierung und Nachweis
- DIN EN 13414-1 Anschlagseile aus Stahldrahtseilen - Sicherheit - Teil 1: Anschlagseile für allgemeine Hebezwecke
DIN EN 15113-1 (Norm-Entwurf) Vertikale Schalungen - Teil 1:
Leistungsanforderungen, Entwurf, Konstruktion und Bewertung
- BGI 663 Handlungsanleitung für den Umgang mit Arbeits- und Schutzgerüsten
- BGI 825 Auswahl und Einsatz von Transportbühnen bei Bauarbeiten
- BGR 179 Einsatz von Schutznetzen
- TRBS 2121
- DIN 4420, Teile 1 - 4
- DIN EN 12810 (alle Teile) und DIN EN 12811 (alle Teile)
- geltende Technische Regeln für Betriebssicherheit, Teile 1-3
 (TRBS) vom 21.09.2009
- Sicherheitsregeln für Arbeits- und Schutzgerüste
- Aufbau- und Verwendungsanleitungen der Gerüsthersteller

Standflächen:
unbefestigte Aufstandsflächen

Eingänge und eine Toreinfahrten sind im vollen Öffnungsquerschnitt von Bauteilen der Gerüstanlage freizuhalten.
Das Verkleiden von Gerüsten mit Folie kann von der Bauleitung geschossweise verlangt werden, um bei ungünstigen Verhältnissen eine Kaminwirkung auszuschließen.
Metallgerüste sind gegen statische Aufladung zu erden.
Bohlen und Abdeckungen sind gegen Verschieben zu sichern.
Sofern im Leistungsverzeichnis nicht näher beschrieben,
erfolgt die Gerüstverankerung nach den allgemeinen technischen Regeln.

Im Zuge der Leistungserfüllung ist es Aufgabe des Auftragnehmers, sich fachkundig mit dem Auftraggeber oder dessen Vertreter über die Gerüstverankerung an der Fassade oder sonstigen Bauteilen abzusprechen.
Die Verankerung ist so zu wählen, dass die Verankerungstechnik und das Schließen der Verankerungslöcher auf den Schichtenaufbau des Bauteilelementes (Dämmung, hinterlüftete Vorhangfassade) abgestimmt ist.
Beim Abrüsten an der Fassade entstehende Beschädigungen
sind zu beseitigen oder über den Unternehmer für die Fassadengestaltung in eigener Regie und auf eigene Kosten ausbessern zu lassen. Werden die Schäden, sofern sie gering sind, selbst beseitigt, kann der Auftragnehmer das dazu benötigte Material in Kleinmengen über die Bauleitung anfordern. In jedem Fall sind die Beschädigungen der Bauleitung anzuzeigen.
Aussparungen und Ankerlöcher für die Gerüstverankerung werden im Zug des Gerüstabbaus durch den Auftragnehmer der Fassadenbekleidung geschlossen. Dazu ist rechtzeitig der Abbautermin mit der Bauleitung und dem Auftragnehmer der Fassadenbekleidung abzustimmen.
Der Gerüstaufbau erfolgt mit dem Baufortschritt und wird durch die örtliche Bauleitung koordiniert.
Veränderungen am Gerüst dürfen nur vom Gerüstersteller vorgenommen werden.

Insbesondere beim Anbringen der Dämmung und der Konstruktion der Vorhangfassade ist der innere Seitenschutz gemäß dem Baufortschritt abschnittsweise auszubauen. Das damit verbundene mehrmalige Anrücken auf die Baustelle ist in die jeweiligen Positionen einzukalkulieren und wird nicht gesondert vergütet.

Auf die Fassadenflächen wird ein Wärmedämm- verbundsystem (Gesamtdicke ca.18,5 cm) bzw. eine hinterlüftete Faserzementplattenbekleidung (Gesamtdicke ca.24 cm) aufgebracht.
Insbesondere im Bereich der Faserzementbekleidung ist eine Kollision der Unterkonstruktion der Wandbekleidung mit der
Gerüstverankerung zu vermeiden.

Bei der Auswahl der Gerüstverankerung in der Wand muss
beachtet werden, dass die Ösen der Verankerung mit einem größeren Abstand vor der Wandoberfläche liegen müssen, um die o.g.Fassadenbekleidungen anbringen zu können. Der genaue Abstand wird gemeinsam mit dem Gewerk Fassadenarbeiten vor Gerüststellung abgestimmt.
Auf der Innenseite wird ein innenliegender Seitenschutz angebracht, da der maximale Abstand von 30 cm zur Wand überschritten wird. Je nach Baufortschritt ist der innenliegende Seitenschutz zurückzubauen.

Allgemeines
Aufgrund der baulichen Kubatur ist das Gerüst mit unterschiedlichen Höhen zu erstellen. Teilweise wird das Gerüst auf der Decke über EG aufgestellt (Bereich Nord). Das vorliegende LV ist daher anhand der einzelnen Gerüsthöhen abschnittsweise gegliedert.
An zwei Stellen sind Treppenaufgänge als vorgelagerte Treppentürme einzubauen.

Für Materialtransporte zum Dach wird kein Bauaufzug im Los Gerüstbauarbeiten zur Verfügung gestellt.
Dies wird in den jeweiligen Losen der Gewerke Fassadenarbeiten und Dacharbeiten vorgesehen.
Das Gerüst ist daher statisch für die Aufnahme der Lasten aus den Bauaufzügen auszulegen. Dies ist ebenfalls einzukalkulieren.

Gitterträger sind über den Gebäudezugängen einzubauen, daran sind Schutzdächer anzubringen.

Neben den Fassadenarbeiten werden des Weiteren Dacharbeiten ausgeführt.

**1.2.10 Holzunterbau**
Holzunterbau zum Ausgleich der unterschiedlich hohen geneigten Aufstellflächen für statisch einwandfreie Gerüstauf- stellung aufbauen und nach Gerüstabbau entfernen einschl.
Vorhaltung über die gesamte Standzeit.
Die Ausziehlängen der Gerüstfußspindeln werden auf max. 25 cm begrenzt.
Länge der Aufstellfläche insgesamt: ca. 100 m
Höhendifferenz Gelände (geneigte Fläche): bis ca. 50 cm

Abrechnung nach Aufmaß tatsächlich benötigter Holzunterbau in m (Länge der Aufstellfläche)
Menge: 100,000 m

**1.2.20 Schutz von Pflaster- bzw. Asphaltoberflächen vor Verschmutzung**
Unterhalb des Gerüstes ist min. 0,4 mm dicke PE-Folie als
Schutz von Pflaster- bzw. Asphaltoberflächen vor Verunreinigung zu verlegen.
incl. Beseitigung und Entsorgung der Abdeckmaterialien
nach Fertigstellung der Leistungen.
Vorhaltung über die gesamte Bauzeit

Ausführung in Abstimmung mit AG/BÜ
Mengenermittlung nach Aufmaß
Menge: 100,000 m2
DIN276-1_08: 392

**1.2.30 Statische Berechnung für Gerüststellung**
*** Pauschalposition
Eine Festigkeits- und Standfestigkeitsberechnung ist gemäß der Betriebssicherheitsverordnung vorzunehmen.
Statische Berechnung und erforderliche Ausführungszeichnun- gen in 2-facher Ausfertigung erstellen. Eine Ausfertigung ist dem Bauherr vor Beginn der Gerüststellung zu übergeben.
Die 2. Ausfertigung verbleibt auf der Baustelle.

Die Statische Berechnung ist für die Gesamtgerüstkonstruktion mit den unterchiedlichen Höhen zu erstellen. Dabei sind die DIN 4420, die DIN EN 12811-1 und die TRBS 2121 zu beachten.

Ausführung auf Anweisung AG/BÜ.
Menge: 1,000 psch

**1.2.40 Gerüstdübellöcher schließen beim Gerüstabbau**
Beim Gerüstabbau und Entnahme der Gerüstdübel sind die Gerüstdübellöcher in den Außenwänden mit Zementmörtel oberflächenbündig zu verschließen
Menge: 70,000 St

*Hinweis: Gerüst H 12 m*

**1.2.50 Aufbauen längenorientiert Standgerüst Arbeitsgerüst 2kN/m2 SW09**
STLB-Bau 2025-04 001
Aufbauen längenorientiertes Standgerüst, Fassadengerüst DIN EN 12810-1, als Arbeitsgerüst DIN EN 12811-1, Lastklasse 3 (2 kN/m2), Breitenklasse SW09, Höhenabstand der Gerüstlagen 2 m, alle Gerüstlagen genutzt, genutzte Gerüstlagen mit Innengeländer, 2-teilig, Innengeländer, 2-teilig wird gesondert vergütet, verankern, Befestigung in der Tragkonstruktion der Fassade aus Stahlbeton, Einrüstung für Fassaden- sowie Dacharbeiten, an senkrechten Bauwerksaußenflächen, mit Öffnungen und Vor- und Rücksprüngen, aufstellen auf Gelände, Höhe der obersten Gerüstlage 12 m, Standfläche geneigt, über Lastverteiler belastbar, geeignet für die Aufnahme der Sonderlasten eines Aufzuges, Leistungen für Maßnahmen zur Lastumleitung werden gesondert vergütet, Nachweis der Standsicherheit wird gesondert vergütet.
Menge: 520,000 m2
Leistungsbereichkatalog: 001

**1.2.60 Gebrauchsüberlassung längenorientiert Standgerüst Arbeitsgerüst 2kN/m2 SW09**
STLB-Bau 2025-04 001
Gebrauchsüberlassung für längenorientiertes Standgerüst, Fassadengerüst DIN EN 12810-1, als Arbeitsgerüst DIN EN 12811-1,
Positionsmenge = Produkt aus '480' (Gebrauchsüberlassungsmenge)

mal '24' (Gebrauchsüberlassungsdauer)

Lastklasse 3 (2 kN/m2), Breitenklasse SW09, Höhenabstand der Gerüstlagen 2 m, alle Gerüstlagen genutzt, genutzte Gerüstlagen mit Innengeländer, 2-teilig, Innengeländer, 2-teilig wird gesondert vergütet, Einrüstung für Fassaden- sowie Dacharbeiten, an senkrechten Bauwerksaußenflächen, mit Öffnungen und Vor- und Rücksprüngen, Höhe der obersten Gerüstlage 12 m, über Lastverteiler belastbar, geeignet für die Aufnahme der Sonderlasten eines Aufzuges, Leistungen für Maßnahmen zur Lastumleitung werden gesondert vergütet, Nachweis der Standsicherheit wird gesondert vergütet.
Menge: 12480,000 m2Wo
Leistungsbereichkatalog: 001

**1.2.70 Abbauen längenorientiert Standgerüst Arbeitsgerüst 2kN/m2 SW09**
STLB-Bau 2025-04 001
Abbauen längenorientiertes Standgerüst, Fassadengerüst DIN EN 12810-1, als Arbeitsgerüst DIN EN 12811-1, Lastklasse 3 (2 kN/m2), Breitenklasse SW09, Höhenabstand der Gerüstlagen 2 m, alle Gerüstlagen genutzt, genutzte Gerüstlagen mit Innengeländer, 2-teilig, Innengeländer, 2-teilig wird gesondert vergütet, an senkrechten Bauwerksaußenflächen, mit Öffnungen und Vor- und Rücksprüngen, Höhe der obersten Gerüstlage 12 m, über Lastverteiler belastbar, geeignet für die Aufnahme der Sonderlasten eines Aufzuges, Leistungen für Maßnahmen zur Lastumleitung werden gesondert vergütet, Nachweis der Standsicherheit wird gesondert vergütet.
Menge: 520,000 m2
Leistungsbereichkatalog: 001

**1.2.80 Einbauen Sondergerüstanker**
STLB-Bau 2025-04 000
Einbauen nach vorgegebenem Ankerplan, besondere Verankerungselemente/Sondergerüstanker für die aus dem Gerüst auftretenden Ankerkräfte DIN EN 12811-1 und DIN 4420-3, Befestigung in der Tragkonstruktion der Fassade aus Beton, Abstand zwischen Fassadenfläche und tragendem Untergrund über 200 bis 300 mm.
Menge: 45,000 St
Leistungsbereichkatalog: 000

**1.2.90 Gebrauchsüberlassung Sondergerüstanker**
STLB-Bau 2025-04 000
Gebrauchsüberlassung für besondere Verankerungselemente/Sondergerüstanker für die aus dem Gerüst auftretenden Ankerkräfte DIN EN 12811-1 und DIN 4420-3, Befestigung in der Tragkonstruktion der Fassade aus Beton, Abstand zwischen Fassadenfläche und tragendem Untergrund über 200 bis 300 mm.
Menge: 1080,000 StWo
Leistungsbereichkatalog: 000

**1.2.100 ausbauen Sondergerüstanker**
STLB-Bau 2025-04 000
Ausbauen, besondere Verankerungselemente/Sondergerüstanker für die aus dem Gerüst auftretenden Ankerkräfte DIN EN 12811-1 und DIN 4420-3, Befestigung in der Tragkonstruktion der Fassade aus Beton, Abstand zwischen Fassadenfläche und tragendem Untergrund über 200 bis 300 mm.
Menge: 45,000 St
Leistungsbereichkatalog: 000

**1.2.110 Aufbauen Belagverbreiterung wandseitig B 0,25-0,33m**
Aufbauen Belagverbreiterung wandseitig,
für Standgerüste, längenorientiert, Konsolbreite über 0,25 bis 0,33 m
Verbreiterung der obersten Gerüstlage
Menge: 40,000 m
Leistungsbereichkatalog: 001

**1.2.120 Gebrauchsüberlassung Belagverbreiterung wandseitig B 0,25-0,33m**
Gebrauchsüberlassung für Belagverbreiterung wandseitig,
für Standgerüste, längenorientiert, Konsolbreite über 0,25 bis 0,33 m
Verbreiterung der obersten Gerüstlage
Menge: 960,000 mWo
Leistungsbereichkatalog: 001

**1.2.130 Abbauen Belagverbreiterung wandseitig B 0,25-0,33m**
Abbauen Belagverbreiterung wandseitig,
für Standgerüste, längenorientiert, Konsolbreite über 0,25 bis 0,33 m
Verbreiterung der obersten Gerüstlage
Menge: 40,000 m
Leistungsbereichkatalog: 001

**1.2.140 aufbauen Seitenschutz alle Gerüstlagen 5Lagen H 12m**
STLB-Bau 2025-04 001
Aufbauen zusätzlichen 3-teiligen Seitenschutz, DIN EN 12811-1, an allen Gerüstlagen,
5 Gerüstlagen, Höhe der obersten Gerüstlage 12 m.
Menge: 205,000 m
Leistungsbereichkatalog: 001

**1.2.150 Gebrauchsüberlassung Seitenschutz alle Gerüstlagen 5Lagen H 12m**
STLB-Bau 2025-04 001
Gebrauchsüberlassung für zusätzlichen 3-teiligen Seitenschutz, DIN EN 12811-1, an allen Gerüstlagen,
5 Gerüstlagen, Höhe der obersten Gerüstlage 12 m.
Menge: 4920,000 mWo
Leistungsbereichkatalog: 001

**1.2.160 entfernen Seitenschutz alle Gerüstlagen 5Lagen H 12m**
Entfernen zusätzlichen 3-teiligen Seitenschutz, DIN EN 12811-1, an allen Gerüstlagen, abschnittsweise gem. Baufortschritt Fassadenarbeiten,
5 Gerüstlagen, Höhe der obersten Gerüstlage 12 m.
Menge: 205,000 m
Leistungsbereichkatalog: 001

**1.2.170 Aufbauen Überbrückung Systemgitterträger L bis 5m H bis 4m Gerüstbelag**
STLB-Bau 2025-04 001
Aufbauen Überbrückung in Gerüst,
aus Systemgitterträgern, Länge des überbrückten Zwischenraumes (Spannweite) bis 5 m, Höhe über Standfläche bis 4 m, einschl. Gerüstbelag in Überbrückungshöhe.
Menge: 3,000 St
Leistungsbereichkatalog: 001

**1.2.180 Gebrauchsüberlassung Überbrückung Systemgitterträger L bis 5m H bis 4m Gerüstbelag**
STLB-Bau 2025-04 001
Gebrauchsüberlassung für Überbrückung in Gerüst,
aus Systemgitterträgern, Länge des überbrückten Zwischenraumes (Spannweite) bis 5 m, Höhe über Standfläche bis 4 m, einschl. Gerüstbelag in Überbrückungshöhe.
Menge: 72,000 StWo
Leistungsbereichkatalog: 001

**1.2.190 Abbauen Überbrückung Systemgitterträger L bis 5m H bis 4m Gerüstbelag**
STLB-Bau 2025-04 001
Abbauen Überbrückung in Gerüst,
aus Systemgitterträgern, Länge des überbrückten Zwischenraumes (Spannweite) bis 5 m, Höhe über Standfläche bis 4 m, einschl. Gerüstbelag in Überbrückungshöhe.
Menge: 3,000 St
Leistungsbereichkatalog: 001

**1.2.200 aufbauen Schutzdach Einbau-H 3m B 1,5m L 3m**
STLB-Bau 2025-04 001
Aufbauen Schutzdach DIN 4420-1, Einbauhöhe 3 m über Gelände, Breite mind. 1,5 m, Länge 3 m, Ausführung gemäß Zeichnung.
Menge: 2,000 St
Leistungsbereichkatalog: 001

**1.2.210 Gebrauchsüberlassung Schutzdach Einbau-H 3m B 1,5m L 3m**
STLB-Bau 2025-04 001
Gebrauchsüberlassung für Schutzdach DIN 4420-1, Einbauhöhe 3 m über Gelände, Breite mind. 1,5 m, Länge 3 m, Ausführung gemäß Zeichnung.
Menge: 48,000 StWo
Leistungsbereichkatalog: 001

**1.2.220 abbauen Schutzdach Einbau-H 3m B 1,5m L 3m**
STLB-Bau 2025-04 001
Abbauen Schutzdach DIN 4420-1, Einbauhöhe 3 m über Gelände, Breite mind. 1,5 m, Länge 3 m, Ausführung gemäß Zeichnung.
Menge: 2,000 St
Leistungsbereichkatalog: 001

**1.2.230 Aufbauen Treppenaufgang 2-läufig H 11-12m Lauf-B 0,75-1m H 2m**
STLB-Bau 2025-04 001
Aufbauen Treppenaufgang für Gerüst, 2-läufig,
Verankerung am Gerüst, Treppenaufgang von Standfläche bis zur obersten Gerüstlage, Höhe über 11 bis 12 m, Laufbreite (Stufenlänge) über 0,75 bis 1 m, mit Podesten alle 2 m Höhe.
Menge: 1,000 St
Leistungsbereichkatalog: 001

**1.2.240 Gebrauchsüberlassung Treppenaufgang 2-läufig H 11-12m Lauf-B 0,75-1m H 2m**
STLB-Bau 2025-04 001
Gebrauchsüberlassung für Treppenaufgang für Gerüst, 2-läufig, Treppenaufgang von Standfläche bis zur obersten Gerüstlage, Höhe über 11 bis 12 m, Laufbreite (Stufenlänge) über 0,75 bis 1 m, mit Podesten alle 2 m Höhe.
Menge: 24,000 StWo
Leistungsbereichkatalog: 001

**1.2.250 Abbauen Treppenaufgang 2-läufig H 11-12m Lauf-B 0,75-1m H 2m**
STLB-Bau 2025-04 001
Abbauen Treppenaufgang für Gerüst, 2-läufig, Treppenaufgang von Standfläche bis zur obersten Gerüstlage, Höhe über 11 bis 12 m, Laufbreite (Stufenlänge) über 0,75 bis 1 m, mit Podesten alle 2 m Höhe.
Menge: 1,000 St
Leistungsbereichkatalog: 001

**1.2.260 Gerüstverankerung umankern Stahl verz**
Bereits erstellte Gerüstverankerung umankern, Untergrund Stahlbeton, gem. Festlegung / in Abstimmung AG/BÜ
nach Erfordernis zur Erstellung der Vorhangfassade

In die Position sind alle für die Umankerung erforderlichen Leistungen, einschl. An- und Abfahrt, Lohnkosten, Geräte, etc. einzukalkulieren
Menge: 20,000 St
Leistungsbereichkatalog: 001

**1.2.270 Aufbauen Dachfanggerüst Netz B bis 0,3m**
STLB-Bau 2025-04 001
Aufbauen von Schutzeinrichtungen an Standgerüst, als Dachfanggerüst DIN 4420-1, Schutzwand aus Netzen, Breite des Dach-/Deckenüberstandes bis 0,3 m.
Menge: 40,000 m
Leistungsbereichkatalog: 001

**1.2.280 Gebrauchsüberlassung Dachfanggerüst Netz B bis 0,3m**
STLB-Bau 2025-04 001
Gebrauchsüberlassung für Schutzeinrichtungen an Standgerüst, als Dachfanggerüst DIN 4420-1, Schutzwand aus Netzen, Breite des Dach-/Deckenüberstandes bis 0,3 m.
Menge: 960,000 mWo
Leistungsbereichkatalog: 001

**1.2.290 Abbauen Dachfanggerüst Netz B bis 0,3m**
STLB-Bau 2025-04 001
Abbauen von Schutzeinrichtungen an Standgerüst, als Dachfanggerüst DIN 4420-1, Schutzwand aus Netzen, Breite des Dach-/Deckenüberstandes bis 0,3 m.
Menge: 40,000 m
Leistungsbereichkatalog: 001

*Hinweis: Gerüst H 8 m*

**1.2.300 Aufbauen längenorientiert Standgerüst Arbeitsgerüst 2kN/m2 SW09**
STLB-Bau 2025-04 001
Aufbauen längenorientiertes Standgerüst, Fassadengerüst DIN EN 12810-1, als Arbeitsgerüst DIN EN 12811-1, Lastklasse 3 (2 kN/m2), Breitenklasse SW09, Höhenabstand der Gerüstlagen 2 m, alle Gerüstlagen genutzt, genutzte Gerüstlagen mit Innengeländer, 2-teilig, Innengeländer, 2-teilig wird gesondert vergütet, verankern, Befestigung in der Tragkonstruktion der Fassade aus Stahlbeton, Einrüstung für Fassaden- sowie Dacharbeiten, an senkrechten Bauwerksaußenflächen, mit Öffnungen und Vor- und Rücksprüngen, aufstellen auf Gelände, Höhe der obersten Gerüstlage 8 m, Standfläche geneigt, über Lastverteiler belastbar, geeignet für die Aufnahme der Sonderlasten eines Aufzuges, Leistungen für Maßnahmen zur Lastumleitung werden gesondert vergütet, Nachweis der Standsicherheit wird gesondert vergütet.
Menge: 215,000 m2
Leistungsbereichkatalog: 001

**1.2.310 Gebrauchsüberlassung längenorientiert Standgerüst Arbeitsgerüst 2kN/m2 SW09**
STLB-Bau 2025-04 001
Gebrauchsüberlassung für längenorientiertes Standgerüst, Fassadengerüst DIN EN 12810-1, als Arbeitsgerüst DIN EN 12811-1,
Positionsmenge = Produkt aus '185' (Gebrauchsüberlassungsmenge)

mal '24' (Gebrauchsüberlassungsdauer)

Lastklasse 3 (2 kN/m2), Breitenklasse SW09, Höhenabstand der Gerüstlagen 2 m, alle Gerüstlagen genutzt, genutzte Gerüstlagen mit Innengeländer, 2-teilig, Innengeländer, 2-teilig wird gesondert vergütet, Einrüstung für Fassaden- sowie Dacharbeiten, an senkrechten Bauwerksaußenflächen, mit Öffnungen und Vor- und Rücksprüngen, Höhe der obersten Gerüstlage 8 m, über Lastverteiler belastbar, geeignet für die Aufnahme der Sonderlasten eines Aufzuges, Leistungen für Maßnahmen zur Lastumleitung werden gesondert vergütet, Nachweis der Standsicherheit wird gesondert vergütet.
Menge: 5160,000 m2Wo
Leistungsbereichkatalog: 001

**1.2.320 Abbauen längenorientiert Standgerüst Arbeitsgerüst 2kN/m2 SW09**
STLB-Bau 2025-04 001
Abbauen längenorientiertes Standgerüst, Fassadengerüst DIN EN 12810-1, als Arbeitsgerüst DIN EN 12811-1, Lastklasse 3 (2 kN/m2), Breitenklasse SW09, Höhenabstand der Gerüstlagen 2 m, alle Gerüstlagen genutzt, genutzte Gerüstlagen mit Innengeländer, 2-teilig, Innengeländer, 2-teilig wird gesondert vergütet, an senkrechten Bauwerksaußenflächen, mit Öffnungen und Vor- und Rücksprüngen, Abbau zeitlich gestaffelt Höhe der obersten Gerüstlage 8 m, über Lastverteiler belastbar, geeignet für die Aufnahme der Sonderlasten eines Aufzuges, Leistungen für Maßnahmen zur Lastumleitung werden gesondert vergütet, Nachweis der Standsicherheit wird gesondert vergütet.
Menge: 215,000 m2
Leistungsbereichkatalog: 001

**1.2.330 Einbauen Sondergerüstanker**
STLB-Bau 2025-04 000
Einbauen nach vorgegebenem Ankerplan, besondere Verankerungselemente/Sondergerüstanker für die aus dem Gerüst auftretenden Ankerkräfte DIN EN 12811-1 und DIN 4420-3, Befestigung in der Tragkonstruktion der Fassade aus Beton, Abstand zwischen Fassadenfläche und tragendem Untergrund über 200 bis 300 mm.
Menge: 15,000 St
Leistungsbereichkatalog: 000

**1.2.340 Gebrauchsüberlassung Sondergerüstanker**
STLB-Bau 2025-04 000
Gebrauchsüberlassung für besondere Verankerungselemente/Sondergerüstanker für die aus dem Gerüst auftretenden Ankerkräfte DIN EN 12811-1 und DIN 4420-3, Befestigung in der Tragkonstruktion der Fassade aus Beton, Abstand zwischen Fassadenfläche und tragendem Untergrund über 200 bis 300 mm.
Menge: 360,000 StWo
Leistungsbereichkatalog: 000

**1.2.350 ausbauen Sondergerüstanker**
STLB-Bau 2025-04 000
Ausbauen, besondere Verankerungselemente/Sondergerüstanker für die aus dem Gerüst auftretenden Ankerkräfte DIN EN 12811-1 und DIN 4420-3, Befestigung in der Tragkonstruktion der Fassade aus Beton, Abstand zwischen Fassadenfläche und tragendem Untergrund über 200 bis 300 mm.
Menge: 15,000 St
Leistungsbereichkatalog: 000

**1.2.360 Aufbauen Belagverbreiterung wandseitig B 0,25-0,33m**
Aufbauen Belagverbreiterung wandseitig,
für Standgerüste, längenorientiert, Konsolbreite über 0,25 bis 0,33 m
Verbreiterung der obersten Gerüstlage
Menge: 20,000 m
Leistungsbereichkatalog: 001

**1.2.370 Gebrauchsüberlassung Belagverbreiterung wandseitig B 0,25-0,33m**
Gebrauchsüberlassung für Belagverbreiterung wandseitig,
für Standgerüste, längenorientiert, Konsolbreite über 0,25 bis 0,33 m
Verbreiterung der obersten Gerüstlage
Menge: 480,000 mWo
Leistungsbereichkatalog: 001

**1.2.380 Abbauen Belagverbreiterung wandseitig B 0,25-0,33m**
Abbauen Belagverbreiterung wandseitig,
für Standgerüste, längenorientiert, Konsolbreite über 0,25 bis 0,33 m
Verbreiterung der obersten Gerüstlage
Menge: 20,000 m
Leistungsbereichkatalog: 001

**1.2.390 aufbauen Seitenschutz alle Gerüstlagen 4Lagen H 8m**
STLB-Bau 2025-04 001
Aufbauen zusätzlichen 3-teiligen Seitenschutz, DIN EN 12811-1, an allen Gerüstlagen,
4 Gerüstlagen, Höhe der obersten Gerüstlage 8 m.
Menge: 80,000 m
Leistungsbereichkatalog: 001

**1.2.400 Gebrauchsüberlassung Seitenschutz alle Gerüstlagen 4Lagen H 8m**
STLB-Bau 2025-04 001
Gebrauchsüberlassung für zusätzlichen 3-teiligen Seitenschutz, DIN EN 12811-1, an allen Gerüstlagen,
4 Gerüstlagen, Höhe der obersten Gerüstlage 8 m.
Menge: 1920,000 mWo
Leistungsbereichkatalog: 001

**1.2.410 entfernen Seitenschutz alle Gerüstlagen 4Lagen H 8m**
Entfernen zusätzlichen 3-teiligen Seitenschutz, DIN EN 12811-1, an allen Gerüstlagen,  abschnittsweise gem. Baufortschritt Fassadenarbeiten,
4 Gerüstlagen, Höhe der obersten Gerüstlage 8 m.
Menge: 80,000 m
Leistungsbereichkatalog: 001

**1.2.420 Aufbauen Treppenaufgang 2-läufig H 7-8m Lauf-B 0,75-1m H 2m**
STLB-Bau 2025-04 001
Aufbauen Treppenaufgang für Gerüst, 2-läufig,
Verankerung am Gerüst, Treppenaufgang von Standfläche bis zur obersten Gerüstlage, Höhe über 7 bis 8 m, Laufbreite (Stufenlänge) über 0,75 bis 1 m, mit Podesten alle 2 m Höhe.
Menge: 1,000 St
Leistungsbereichkatalog: 001

**1.2.430 Gebrauchsüberlassung Treppenaufgang 2-läufig H 7-8m Lauf-B 0,75-1m H 2m**
STLB-Bau 2025-04 001
Gebrauchsüberlassung für Treppenaufgang für Gerüst, 2-läufig, Treppenaufgang von Standfläche bis zur obersten Gerüstlage, Höhe über 7 bis 8 m, Laufbreite (Stufenlänge) über 0,75 bis 1 m, mit Podesten alle 2 m Höhe.
Menge: 24,000 StWo
Leistungsbereichkatalog: 001

**1.2.440 Abbauen Treppenaufgang 2-läufig H 7-8m Lauf-B 0,75-1m H 2m**
STLB-Bau 2025-04 001
Abbauen Treppenaufgang für Gerüst, 2-läufig, Treppenaufgang von Standfläche bis zur obersten Gerüstlage, Höhe über 7 bis 8 m, Laufbreite (Stufenlänge) über 0,75 bis 1 m, mit Podesten alle 2 m Höhe.
Menge: 1,000 St
Leistungsbereichkatalog: 001

**1.2.450 Aufbauen Dachfanggerüst Netz B bis 0,3m**
STLB-Bau 2025-04 001
Aufbauen von Schutzeinrichtungen an Standgerüst, als Dachfanggerüst DIN 4420-1, Schutzwand aus Netzen, Breite des Dach-/Deckenüberstandes bis 0,3 m.
Menge: 20,000 m
Leistungsbereichkatalog: 001

**1.2.460 Gebrauchsüberlassung Dachfanggerüst Netz B bis 0,3m**
STLB-Bau 2025-04 001
Gebrauchsüberlassung für Schutzeinrichtungen an Standgerüst, als Dachfanggerüst DIN 4420-1, Schutzwand aus Netzen, Breite des Dach-/Deckenüberstandes bis 0,3 m.
Menge: 480,000 mWo
Leistungsbereichkatalog: 001

**1.2.470 Abbauen Dachfanggerüst Netz B bis 0,3m**
STLB-Bau 2025-04 001
Abbauen von Schutzeinrichtungen an Standgerüst, als Dachfanggerüst DIN 4420-1, Schutzwand aus Netzen, Breite des Dach-/Deckenüberstandes bis 0,3 m.
Menge: 20,000 m
Leistungsbereichkatalog: 001

*Hinweis: Gerüst H 4 m*

**1.2.480 Aufbauen längenorientiert Standgerüst Arbeitsgerüst 2kN/m2 SW09**
STLB-Bau 2025-04 001
Aufbauen längenorientiertes Standgerüst, Fassadengerüst DIN EN 12810-1, als Arbeitsgerüst DIN EN 12811-1, Lastklasse 3 (2 kN/m2), Breitenklasse SW09, Höhenabstand der Gerüstlagen 2 m, alle Gerüstlagen genutzt, genutzte Gerüstlagen mit Innengeländer, 2-teilig, Innengeländer, 2-teilig wird gesondert vergütet, verankern, Befestigung in der Tragkonstruktion der Fassade aus Stahlbeton, Einrüstung für Fassaden- sowie Dacharbeiten, an senkrechten Bauwerksaußenflächen, mit Öffnungen und Vor- und Rücksprüngen, aufstellen auf Gelände, Höhe der obersten Gerüstlage 4 m, Standfläche geneigt, über Lastverteiler belastbar, geeignet für die Aufnahme der Sonderlasten eines Aufzuges, Leistungen für Maßnahmen zur Lastumleitung werden gesondert vergütet, Nachweis der Standsicherheit wird gesondert vergütet.
Menge: 230,000 m2
Leistungsbereichkatalog: 001

**1.2.490 Gebrauchsüberlassung längenorientiert Standgerüst Arbeitsgerüst 2kN/m2 SW09**
STLB-Bau 2025-04 001
Gebrauchsüberlassung für längenorientiertes Standgerüst, Fassadengerüst DIN EN 12810-1, als Arbeitsgerüst DIN EN 12811-1,
Positionsmenge = Produkt aus '230' (Gebrauchsüberlassungsmenge)

mal '24' (Gebrauchsüberlassungsdauer)

Lastklasse 3 (2 kN/m2), Breitenklasse SW09, Höhenabstand der Gerüstlagen 2 m, alle Gerüstlagen genutzt, genutzte Gerüstlagen mit Innengeländer, 2-teilig, Innengeländer, 2-teilig wird gesondert vergütet, Einrüstung für Fassaden- sowie Dacharbeiten, an senkrechten Bauwerksaußenflächen, mit Öffnungen und Vor- und Rücksprüngen, Höhe der obersten Gerüstlage 4 m, über Lastverteiler belastbar, geeignet für die Aufnahme der Sonderlasten eines Aufzuges, Leistungen für Maßnahmen zur Lastumleitung werden gesondert vergütet, Nachweis der Standsicherheit wird gesondert vergütet.
Menge: 5520,000 m2Wo
Leistungsbereichkatalog: 001

**1.2.500 Abbauen längenorientiert Standgerüst Arbeitsgerüst 2kN/m2 SW09**
Abbauen längenorientiertes Standgerüst, Fassadengerüst DIN EN 12810-1, als Arbeitsgerüst DIN EN 12811-1, Lastklasse 3 (2 kN/m2), Breitenklasse SW09, Höhenabstand der Gerüstlagen 2 m, alle Gerüstlagen genutzt, genutzte Gerüstlagen mit Innengeländer, 2-teilig, Innengeländer, 2-teilig wird gesondert vergütet, an senkrechten Bauwerksaußenflächen, mit Öffnungen und Vor- und Rücksprüngen, Höhe der obersten Gerüstlage 4 m, über Lastverteiler belastbar, geeignet für die Aufnahme der Sonderlasten eines Aufzuges, Leistungen für Maßnahmen zur Lastumleitung werden gesondert vergütet, Nachweis der Standsicherheit wird gesondert vergütet.
Abbau in zwei zeitlichen Abschnitten in Abstimmung AG/BÜ zur Herstellung der nordseitigen Außentreppe
Menge: 230,000 m2
Leistungsbereichkatalog: 001

**1.2.510 Einbauen Sondergerüstanker**
STLB-Bau 2025-04 000
Einbauen nach vorgegebenem Ankerplan, besondere Verankerungselemente/Sondergerüstanker für die aus dem Gerüst auftretenden Ankerkräfte DIN EN 12811-1 und DIN 4420-3, Befestigung in der Tragkonstruktion der Fassade aus Beton, Abstand zwischen Fassadenfläche und tragendem Untergrund über 200 bis 300 mm.
Menge: 20,000 St
Leistungsbereichkatalog: 000

**1.2.520 Gebrauchsüberlassung Sondergerüstanker**
STLB-Bau 2025-04 000
Gebrauchsüberlassung für besondere Verankerungselemente/Sondergerüstanker für die aus dem Gerüst auftretenden Ankerkräfte DIN EN 12811-1 und DIN 4420-3, Befestigung in der Tragkonstruktion der Fassade aus Beton, Abstand zwischen Fassadenfläche und tragendem Untergrund über 200 bis 300 mm.
Menge: 480,000 StWo
Leistungsbereichkatalog: 000

**1.2.530 ausbauen Sondergerüstanker**
STLB-Bau 2025-04 000
Ausbauen, besondere Verankerungselemente/Sondergerüstanker für die aus dem Gerüst auftretenden Ankerkräfte DIN EN 12811-1 und DIN 4420-3, Befestigung in der Tragkonstruktion der Fassade aus Beton, Abstand zwischen Fassadenfläche und tragendem Untergrund über 200 bis 300 mm.
Menge: 20,000 St
Leistungsbereichkatalog: 000

**1.2.540 Aufbauen Belagverbreiterung wandseitig B 0,25-0,33m**
Aufbauen Belagverbreiterung wandseitig,
für Standgerüste, längenorientiert, Konsolbreite über 0,25 bis 0,33 m
Verbreiterung der obersten Gerüstlage
Menge: 40,000 m
Leistungsbereichkatalog: 001

**1.2.550 Gebrauchsüberlassung Belagverbreiterung wandseitig B 0,25-0,33m**
Gebrauchsüberlassung für Belagverbreiterung wandseitig,
für Standgerüste, längenorientiert, Konsolbreite über 0,25 bis 0,33 m
Verbreiterung der obersten Gerüstlage
Menge: 960,000 mWo
Leistungsbereichkatalog: 001

**1.2.560 Abbauen Belagverbreiterung wandseitig B 0,25-0,33m**
Abbauen Belagverbreiterung wandseitig,
für Standgerüste, längenorientiert, Konsolbreite über 0,25 bis 0,33 m
Verbreiterung der obersten Gerüstlage
Menge: 40,000 m
Leistungsbereichkatalog: 001

**1.2.570 aufbauen Seitenschutz 1Gerüstlage H 2m**
STLB-Bau 2025-04 001
Aufbauen zusätzlichen 3-teiligen Seitenschutz, DIN EN 12811-1, an einer Gerüstlage, Höhe der Gerüstlage 2 m.
Menge: 40,000 m
Leistungsbereichkatalog: 001

**1.2.580 Gebrauchsüberlassung Seitenschutz alle Gerüstlagen 2Lagen H 4m**
Gebrauchsüberlassung für zusätzlichen 3-teiligen Seitenschutz, DIN EN 12811-1, an 1 Gerüstlage, Höhe der Gerüstlage 2 m,
Positionsmenge = Produkt aus 40
(Gebrauchsüberlassungsmenge)
mal 24
(Gebrauchsüberlassungsdauer)
Menge: 960,000 mWo
Leistungsbereichkatalog: 001

**1.2.590 entfernen Seitenschutz 1Gerüstlage H 2m**
STLB-Bau 2025-04 001
Entfernen zusätzlichen 3-teiligen Seitenschutz, DIN EN 12811-1, an einer Gerüstlage, Höhe der Gerüstlage 2 m.
Menge: 40,000 m
Leistungsbereichkatalog: 001

**1.2.600 Aufbauen Treppenaufgang 2-läufig H 3-4m Lauf-B 0,75-1m H 2m**
STLB-Bau 2025-04 001
Aufbauen Treppenaufgang für Gerüst, 2-läufig,
Verankerung am Gerüst, Treppenaufgang von Standfläche bis zur obersten Gerüstlage, Höhe über 3 bis 4 m, Laufbreite (Stufenlänge) über 0,75 bis 1 m, mit Podesten alle 2 m Höhe.
Menge: 1,000 St
Leistungsbereichkatalog: 001

**1.2.610 Gebrauchsüberlassung Treppenaufgang 2-läufig H 3-4m Lauf-B 0,75-1m H 2m**
STLB-Bau 2025-04 001
Gebrauchsüberlassung für Treppenaufgang für Gerüst, 2-läufig, Treppenaufgang von Standfläche bis zur obersten Gerüstlage, Höhe über 3 bis 4 m, Laufbreite (Stufenlänge) über 0,75 bis 1 m, mit Podesten alle 2 m Höhe.
Menge: 24,000 StWo
Leistungsbereichkatalog: 001

**1.2.620 Abbauen Treppenaufgang 2-läufig H 3-4m Lauf-B 0,75-1m H 2m**
STLB-Bau 2025-04 001
Abbauen Treppenaufgang für Gerüst, 2-läufig, Treppenaufgang von Standfläche bis zur obersten Gerüstlage, Höhe über 3 bis 4 m, Laufbreite (Stufenlänge) über 0,75 bis 1 m, mit Podesten alle 2 m Höhe.
Menge: 1,000 St
Leistungsbereichkatalog: 001

**1.2.630 Aufbauen Dachfanggerüst Netz B bis 0,3m**
STLB-Bau 2025-04 001
Aufbauen von Schutzeinrichtungen an Standgerüst, als Dachfanggerüst DIN 4420-1, Schutzwand aus Netzen, Breite des Dach-/Deckenüberstandes bis 0,3 m.
Menge: 40,000 m
Leistungsbereichkatalog: 001

**1.2.640 Gebrauchsüberlassung Dachfanggerüst Netz B bis 0,3m**
STLB-Bau 2025-04 001
Gebrauchsüberlassung für Schutzeinrichtungen an Standgerüst, als Dachfanggerüst DIN 4420-1, Schutzwand aus Netzen, Breite des Dach-/Deckenüberstandes bis 0,3 m.
Menge: 960,000 mWo
Leistungsbereichkatalog: 001

**1.2.650 Abbauen Dachfanggerüst Netz B bis 0,3m**
STLB-Bau 2025-04 001
Abbauen von Schutzeinrichtungen an Standgerüst, als Dachfanggerüst DIN 4420-1, Schutzwand aus Netzen, Breite des Dach-/Deckenüberstandes bis 0,3 m.
Menge: 40,000 m
Leistungsbereichkatalog: 001

#### Abschnitt 1.3 Stundenlohnarbeiten

**1.3.10 Baufacharbeiter-in sämtliche Kosten/Zuschläge**
Stundenlohnarbeiten durch Baufacharbeiter/-in
der Verrechnungssatz für die jeweilige Arbeitskraft umfasst sämtliche Aufwendungen wie Lohn- und Gehaltskosten, Lohn- und Gehaltsnebenkosten, Zuschläge, lohngebundene und lohnabhängige Kosten, sonstige Sozialkosten, Gemeinkosten, Wagnis und Gewinn.

Stundenlohnarbeiten für Facharbeiter kommen nur auf schriftliche Anordnung der Bauleitung zur Ausführung.
Die Leistungen dürfen ausschließlich für zusätzliche, unvorhergesehene Arbeiten ausgeführt werden, deren Umfang im Voraus nicht festgelegt werden kann. Die Abrechnung erfolgt nach tatsächlichen Aufwand gemäß §15 VOB/B. Nachweis durch Stundenzettel, gegengezeichnet von der Bauleitung.

Bei den angesetzten Mengen der Stunden handelt es sich um eine Schätzung / Annahme für die Kalkulation.
Menge: 3,000 h
Leistungsbereichkatalog: 091
